# Bauhoftätigkeiten in der Gemeinde Thumby
Angebotsaufforderung (GAEB 90, DA83)
Vergabenummer: 1
Währung: EUR
Auftraggeber: Gemeinde Thumby

## Bauhoftätigkeiten in der Gemeinde Thumby
Datum: 23.11.23

*Hinweis*
Hinweise zur Leistungsbeschreibung
Der Anspruch an die Quantität und Qualität der
Pflegearbeiten ist hoch. Die Gemeinde Thumby und
insbesondere der Ortsteil Sieseby ist stark als
Erholungsort für Einheimische und Touristen zum
Flanieren und Verweilen geprägt. Daher müssen die
gemeindlichen Anlagen in einem tip-top-Zustand sein und
sollen dem Ort / der Gemeinde ein ansprechendes und
schickes Aussehen geben.
Bei der Kalkulation der Leistungen sind die zuvor
genannten Ansprüche zu berücksichtigen.
Anfallendes Schnittgut und Laub kann am
Feuerwehrgerätehaus an einem definierten Platz
abgeladen werden und muss daher nicht mitgenommen
werden. Es muss lediglich vom Ort des Anfalls zum
Feuerwehrhaus transportiert und dort abgeladen werden.
Die hier abgefragten Paschalpreise verstehen sich als
Preise für ein Kalenderjahr Dienstleistung.
Der Auftrag soll für drei Jahre an den
wirtschaftlichsen Bieter erteilt werden. Die Preise
sind für die Jahre 2024, 2025 und 2026 auskömmlich zu
kalkuleren. Der AG hat bei Schlechtleistung das Recht,
den Vertrag nach einem Jahr bis zum 30.11.2024 zu
kündigen.

Neben dem in dieser Preisanfrage gegenständlichen
Werkvertragsinhalt wird die Gemeinde ein
Geringfügigenbeschäftigungsverhältnis mit einem Dritten
abschließen. Diese Person wird definierte Bereiche der
Gemeinde pflegen. Überlappungen soll es nicht geben.

Ebenso wird der Winterdienst an einen Dritten vergeben.

**1 Blumenbeete pflegen**
Folgende Blumenbeete sind zu pflegen:
- Blumenbeete rechts und links am Beginn der Dorfstraße
Richtung Schlei (90 m² + 70 m²)
- Blumenbeet am Ehrenmal vor dem Eingang zum Friedhof
(20 m²)
- Verkehrsinsel "Schnurrum" (15 m²)
- Verkehrsinsel "Thumby" (10 m²)
Die Beete sind regelmäßig von Wilkräutern zu befreien.
Ein Aufwuchs soll "im Keim" verhindert werden.
Die Beete sind mit einer Frühlingsbepflanzung
(Stiefmütterchen o.ä.) und im Mai mit einer
Sommerbepflanzung (Eisbegonien o.ä.) zu bepflanzen. Die
Pflanzenauswahl erfolgt in Abstimmung mit dem AG. Die
Pflanzenlieferung wird gegen Vorlage der
Lieferantenrechnung + 10 % separat zum Nachweis
vergütet.
Menge: 1,000 Psch

**2 Hecken und Gehölzpflege Parkplatz Sieseby**
Die Hecken und Gehölze sind 2 x jährlich in Form zu
schneiden.
Menge: 1,000 Psch

**3 Vorplatz Schleianleger Sieseby**
Vorplatz, Hecken und Gehölze 2 x jährlich schneiden,
Pflasterfläche reinigen (fegen)
Menge: 1,000 Psch

**4 Gelände Kleinkläranlage "In den Tannen"**
Zweimal jährlich mit Freischneider die Obstbäume und
den Zaun sowie den Weg und die Fläche um die Kläranlage
freimähen. Den Weg und die Fläche um die Anlage selbst
ggf. weitere 2 mal jährlich.
Menge: 1,000 Psch

**5 Rasen mähen**
- Einfahrt in den Pastoratsweg wgeen Sichtdreieck (ca.
100 m²)
- Rondell Buswendeplatz Ortsausgang Richtung Rieseby
(100 m²)
- Weg zur Treppe am Schleiufer am Pastorat
einschließlich Bank freimähen
Menge: 1,000 Psch

**6 Straßenkanten mulchen / mähen**
Bis zu 4 x jährlich insgesamt ca. 11 km Straßenkanten
(beide Seiten = ca. 22 km)
- Schleiweg von Sieseby nach Bienebek
- Allee Bienebek
- Neuteich
- Hümark
- Helle
- Harzmoor - Hakelmark
- Radweg Thumby - Grünholz
- Radweg Thumby - Sensby
Menge: 1,000 Psch

**7 Bürgersteige / Radwege einschließlich Bordsteinkanten**
und Fahrbahn- Entwässerungsrinnen. Vorgenannte
Oberflächen sind regelmäßig von Unrat und Wildkräutern
zu befreien, regelmäßig zu reinigen und in Ordnung
halten.
- Dorfstraße 5 bis Patoratsweg westlich der K77 (275 m)
- Dorfstraße 5 bis Feuerwehrgerätehaus nördlich der K77
(520 m)
- im Ortsteil Thumby komplett (400 m)
- Börentwedt südlich der K61 (100 m)
Menge: 1,000 Psch

**8 Parkplatz vor dem Pastorat reinigen**
Asphaltierter Parkplatz vor dem Pastorat bis an die
Beton-Muldensteinrinne.  Vorgenannte Oberflächen sind
regelmäßig von Unrat und Wildkräutern zu befreien,
regelmäßig zu reinigen und in Ordnung halten.
Menge: 1,000 Psch

**9 Buswendeplatz und Stellplatz Glascontainer reinigen**
am Ortsausgang Richtung Rieseby, wassergebundener
Parkplatz (550 m²). Vorgenannte Oberflächen sind
regelmäßig von Unrat und Wildkräutern zu befreien,
regelmäßig zu reinigen und in Ordnung halten. Dazu
zählt auch das Sauberhalten an den Wertstoffcontainern.
Menge: 1,000 Psch

**10 Dorfstraße (Unterdorf) reinigen**
mit Gehweg (Kleinpflaster), Entwässerungsrinne und
Fahrbahn. Vorgenannte Oberflächen sind regelmäßig von
Unrat und Wildkräutern zu befreien, regelmäßig zu
reinigen und in Ordnung halten.
Menge: 1,000 Psch

**11 Bushaltestellen und Buswartehäuschen reinigen**
Folgende Bushaltestellen und Buswartehäuschen sind
mindesten zweimal jährlich zu reinigen und von
Wildkraut zu befreien. Dazu zählt auch die Reinigung
der Glasflächen, Beseitigung von Spinnenweben. Ein
Anstrich von Holz zählt nicht dazu.
- Bushaltestelle Börentwedt nördlich der K61
- Bushaltestelle Börentwedt südlich der K61 nebst
Stahl-Glas-Buswartehäuschen
- Holz-Buswartehäuschen in Hümark
- Bushaltestellen nebst Holz-Buswartehäuschen in
Grünholz an der K61
- Bushaltestellen nebst Stahl-Glasbuswartehäuschen in
Thumby östlich und westlich der K61
- Bushaltstelle Sensby mit Holz-Buswartehäschen
- Holz-Buswartehäschen in Sieseby gegenüber des
Feuerwehrgerätehauses
- Bushaltestelle mit Stahl-Glasbuswartehäuschen in
Sieseby Ortsausgang Richtung Rieseby
Menge: 1,000 Psch

**12 Pflege der Schilder und Infotafeln**
einmal jährlich die Schilder und Infotafeln der
Gemeinde im Ort und an den Gemeindestraßen von Grünspan
und Spiennenweben befreien.
Menge: 1,000 Psch

**13 Bankstandorte pflegen**
ca. 15 Bankstandorte mit oder ohne Abfallbehälter
regelmäßig freischneiden und von Unrat befreien. Die
Leerung der Abfallbehälter soll nicht mit einkalkuliert
werden.
Menge: 1,000 Psch

**14 Sitzbänke der Gemeinde pflegen**
ca. 15 Bänke sind jährlich auf Schäden zu kontrolliren
und zu reinigen. Im zweiten Jahr sind diese zu reinigen
und zu streichen.
Menge: 1,000 Psch

**15 Laubbeseitigung**
Laub an folgenden Orten im Herbst beseitigen (Rechen
oder Laubbläser)
- Dorfstarße
- Unterdorf bis Schlei
- Pastoratsweg mit Parkplatz
- alle Bushaltestellen
- Parkplatz Sieseby
- Buswendeplatz mit Stellplatz Glascontainer Sieseby
Dort, wo das Laub auf angrenzende Wiesen etc. geblasen
werden kann, muss es nicht aufgenommen werden.
Menge: 1,000 Psch

**16 Pflege der wassergebundenen Wege**
Die wassergebundenen Wege der Gemeinde sind regelmäßig
ca. 4 x jährlich zu überprüfen. Schlaglöcher sind zu
beseitigen. Das Material wird extra zum Nachweis
vergütet.
- Alter Schulweg
- Weg Bredemaas
- Weg zwischen Altem Schulweg und Pastorat
- Parkplatz Sieseby
Menge: 1,000 Psch

**17 Beete wässern zum Nachweis**
*** Bedarfsposition mit GB
Personal und geeignetes Gerät (z.B. PKW mit Anhänger
und IBC+Pumpe) einschließlich
Absicherungsbeleuchtung...
Menge: 1,000 h

**18 Gärtner zum Nachweis**
*** Bedarfsposition mit GB
einschließlich Kleingerät (Kettensäge, Laubbläser,
Heckenschere...)
Menge: 1,000 h

**19 Vorarbeiter zum Nachweis**
*** Bedarfsposition mit GB
einschließlich Kleingerät (Kettensäge, Laubbläser,
Heckenschere...)
Menge: 1,000 h

**20 Minibagger zum Nachweis**
einschließlich Diesel und Bedienung
Menge: 1,000 h

**21 Kleiner Radlader zum Nachweis**
einschließlich Diesel und Bedienung
Menge: 1,000 h

**22 Pickup einschließlich Anhänger zum Nachweis**
einschließlich Diesel und Bedienung
Menge: 1,000 h

USt %: 19,00
